# AF 3.8
Leistungsbeschreibung (GAEB DA XML 3.0, DA81)
Währung: EUR
Erstellt mit: Friedrich Datentechnik, MF Dach, 04.11.2013

## AF 3.8

*Hinweis*
BV: AF 3.8

T E C H N I S C H E  V O R B E M E R K U N G E N
jeweils in ihrer neuesten gültigen Ausführung

Leistungsverzeichnis
VOB-Teil A  Allgemeine Bestimmungen für die Vergabe von Bauleistungen DIN 1960
VOB-Teil B  Allgemeine Vertragsbestimmungen für die Ausführung von Bauleistungen DIN
1961
VOB-Teil C  Technische Vorschriften für Bauleistungen DIN 18 338 (Dachdeckungs- und
Dachab- dichtungsarbeiten)
Die in der Leistungsbeschreibung aufgeführten Produkte beziehen sich auf das Fabrikat
ALSAN der SOPREMA-KLEWA GmbH.
Es sind die in diesem Leistungsverzeichnis aufgeführten Materialien der Firma
SOPREMA-KLEWA GmbH anzubieten. Sollten Produkte anderer Hersteller
angeboten werden, sind diese mit dem Nachweis der Gleichwertigkeit in einem
gesonderten Leistungsverzeichnis beizufügen.
abc der Bitumen-Bahnen - technische Regeln (vdd)
Richtlinien für die Planung und Ausführung von Dächern mit Abdichtungen -
Flachdachrichtlinien -
Einschlägige DIN-und EN Vorschriften (18195, 18531, 1991, 4108, etc.)
Baupolizeiliche Bestimmungen
Die einschlägigen Bestimmungen der Bauberufsgenossenschaft sowie die UVV sind zu
beachten. Alle erforderlichen Schutzmaßnahmen sind in die Einheitspreise
einzukalkulieren. Eventuell erforderliche Gerüststellungen werden gesondert
ausgeschrieben.
Herstellervorschriften für die Verarbeitung der Werkstoffe in der jeweils zum
Verlegezeitpunkt gültigen Fassung.
Material- und Unterkunftsräume werden bauseits nicht zur Verfügung gestellt.
Strom- und Wasseranschlüsse sind an der Baustelle vorhanden.
Verbrauchskosten sind mit dem Hauptunternehmen abzurechnen.
Bauaufzüge und Baugeräte werden bauseits nicht erstellt, bzw. gestellt.
Die Baustelleneinrichtung ist in die Einheitspreise einzurechnen.
Alle Baustoffmaterialien sind sach- und fachgerecht zu lagern.
Es werden nur die bearbeiteten Flächen beim Aufmaß gemessen. Alle Stoß- und
Nahtüberdeckungen sowie Verschnitt sind in den Einheitspreis mit einzukalkulieren.
Abrechnung erfolgt nach Aufmaß.
Bei schlechtem Wetter erfolgt die anschließende Trocknung der Dachfläche nach Stunden
mit besonderem Nachweis.
Abdichtungsarbeiten dürfen nur bei geeigneter Witterung durchgeführt werden.
Das Leistungsverzeichnis, sowie die dazu gehörigen Nachweise sind Serviceleistungen
und werden nach bestem Wissen und Gewissen auf der Grundlage der uns vorliegenden
Angaben erstellt. Die Berechnungen stellen keine planerischen Leistungen dar und
entbinden den Fachplaner / Architekten und Dachdeckermeister nicht von dessen
Prüfpflicht
Insbesondere sind bei der Verwendung von Flüssigkunststoffen folgende Punkte zu
beachten:
Das Abkleben mit geeignetem Klebeband bei jedem Arbeitsschritt ist Voraussetzung für
eine saubere und fachgerechte Arbeit und in die entsprechenden Positionen einzurechnen
Bei zweikomponentigen Flüssigkunststoffen (PMMA) ist der Katalysator
(Pulverkomponente) vor direkter Sonneneinstrahlung und Temperaturen über 30°C beim
Transport und der Lagerung zu schützen
Die ALSAN-Primer 173, 174,175 sind zwingend bei Temperaturen über 5°C zu lagern
Weiterführende produktspezifische Angaben und Empfehlungen sind den
Fachinformationen zu entnehmen

### Titel 01 Titel 1: Vorarbeiten

**01.01 Abstoßen blasiger Dachhaut**
Abstoßen blasiger Dachhaut

Abstoßen der anteilig auf der Dachfläche
vorhandenen Blasen und Verwerfungen.
Herunterschaffen des zu entsorgenden Bauschuttes in Container.
Menge: 0,000 m²

**01.02 Absaugen des Untergrundes**
Absaugen des Untergrundes

Sorgfältiges Absaugen des Untergrundes
mit einem Industriesauger, um die
Hohlräume ruckstandslos zu entstauben.
Herunterschaffen des zu entsorgenden
Bauschutt in Container.
Menge: 0,000 m²

**01.03 Reinigen von Untergründen**
Reinigen von Untergründen

Reinigen diverser Untergründe wie
Kunststoffprofile, Kunststoffbahnen,
Metall, Glas, usw. mit ALSAN-Reiniger.
Nach einer Wartezeit von ca. 30
Minuten erfolgt das Anschleifen mit
geeignetem Schleifgerät.
Menge: 0,000 m

### Titel 02 Titel 2: Abdichtungsarbeiten

**02.01 ALSAN 072 RS Reparaturmörtel zur Reprofilierung**
*** Bedarfsposition ohne GB
ALSAN 072 RS Reparaturmörtel zur
Reprofilierung

Alsan 072 RS Reparaturmörtel mittels
Edelstahlkelle auf die vorbehandelten
Bereiche aufziehen, um Grobausbrüche,
bzw. Unebenheiten zu egalisieren.
Der Einbau kann in mehreren Schichten
erfolgen.
Verbrauch: ca. 2,1 kg/m² bei 1 mm Dicke
Verarbeitungstemperatur: 5°C bis 30°C
Topfzeit: ca. 15 Minuten
Regenfestigkeit: ca. 30 Minuten
Überarbeitbarkeit: ca. 60 Minuten
Endfestigkeit: ca. 180 Minuten
Menge: 0,000 m²

**02.02 ALSAN 770 TX Wandanschluss**
*** Bedarfsposition ohne GB
ALSAN 770 TX Wandanschluss

Herstellung von Wand- und Brüstungsanschlüssen mit ALSAN 770 TX
(zweikomponentig), einschl. vollflächig
eingebettetem, perforiertem Spezialvlies
über den gesamten Anschlussbereich.
Die Vliesüberdeckung beträgt min. 5 cm.
Abwicklung bis ... cm
Verbrauch: ca. 2,5-3,0 kg/m²
Verarbeitungstemperatur: 5°C bis 30°C
Topfzeit: ca. 15 Minuten
Regenfestigkeit: ca. 30 Minuten
Überarbeitbarkeit: ca. 60 Minuten
Endfestigkeit: ca. 180 Minuten
Menge: 0,000 m

**02.03 Wandanschluss Eckausbildung**
*** Bedarfsposition ohne GB
Wandanschluss Eckausbildung

Herstellen von Eckausbildungen als
Zulage zu den ausgeschriebenen
Wandanschlüssen
Menge: 0,000 Stk

**02.04 ALSAN 770 TX Türanschluss**
*** Bedarfsposition ohne GB
ALSAN 770 TX Türanschluss

Herstellung von Tür- und Fensteranschlüssen mit ALSAN 770 TX
(zweikomponentig), einschl. vollflächig
eingebettetem, perforiertem Spezialvlies
über den gesamten Anschlussbereich.
Die Vliesüberdeckung beträgt min. 5 cm.
Abwicklung bis ... cm
Verbrauch: ca. 2,5-3,0 kg/m²
Verarbeitungstemperatur: 5°C bis 30°C
Topfzeit: ca. 15 Minuten
Regenfestigkeit: ca. 30 Minuten
Überarbeitbarkeit: ca. 60 Minuten
Endfestigkeit: ca. 180 Minuten
Menge: 0,000 m

**02.05 Wandanschluss Eckausbildung**
*** Bedarfsposition ohne GB
Türanschluss Eckausbildung

Herstellen von Eckausbildungen als
Zulage zu den ausgeschriebenen
Türanschlüssen
Menge: 0,000 Stk

**02.06 ALSAN 770 TX Stützenanschluss**
*** Bedarfsposition ohne GB
ALSAN 770 TX Stützenanschluss

Einbinden von Stützen mit ALSAN 770
TX (zweikomponentig), einschl.
vollflächig eingebettetem, perforiertem
Spezialvlies über den gesamten
Anschlussbereich.
Die Vliesüberdeckung beträgt min. 5 cm.
Abwicklung bis ... cm
Verbrauch: ca. 2,5-3,0 kg/m²
Verarbeitungstemperatur: 5°C bis 30°C
Topfzeit: ca. 15 Minuten
Regenfestigkeit: ca. 30 Minuten
Überarbeitbarkeit: ca. 60 Minuten
Endfestigkeit: ca. 180 Minuten
Abmessungen bis ... cm
Menge: 0,000 Stk

**02.07 Wandanschluss Eckausbildung**
*** Bedarfsposition ohne GB
Stützenanschluss Eckausbildung

Herstellen von Eckausbildungen als
Zulage zu den ausgeschriebenen
Stützenanschlüssen
Menge: 0,000 Stk

**02.08 Dachgullys, wärmegedämmt, einteilig**
*** Bedarfsposition ohne GB
Dachgullys, wärmegedämmt, einteilig

Dachgullys, wärmegedämmt, einteilig,
befahrbar.
Fabrikat: ...
Menge: 0,000 Stk

**02.09 ALSAN 770 TX Gullyanschluss**
*** Bedarfsposition ohne GB
ALSAN 770 TX Gullyanschluss

Herstellung von Detailabdichtungen an
Dachabläufe mit ALSAN 770 TX
(zweikomponentig), einschl. vollflächig
eingebettetem, perforiertem Spezialvlies
über den gesamten Anschlussbereich.
Die Vliesüberdeckung beträgt min. 5 cm.
Verbrauch: ca. 2,5-3,0 kg/m²
Verarbeitungstemperatur: 5°C bis 30°C
Topfzeit: ca. 15 Minuten
Regenfestigkeit: ca. 30 Minuten
Überarbeitbarkeit: ca. 60 Minuten
Endfestigkeit: ca. 180 Minuten
Menge: 0,000 Stk

**02.10 ALSAN 770 TX Wandanschluss**
*** Bedarfsposition ohne GB
ALSAN 770 TX Attikaabschluss

Herstellung von Attika- und Brüstungsabschlüssen mit ALSAN 770 TX
(zweikomponentig), einschl. vollflächig
eingebettetem, perforiertem Spezialvlies
über den gesamten Anschlussbereich.
Die Vliesüberdeckung beträgt min. 5 cm.
Abwicklung bis ... cm
Verbrauch: ca. 2,5-3,0 kg/m²
Verarbeitungstemperatur: 5°C bis 30°C
Topfzeit: ca. 15 Minuten
Regenfestigkeit: ca. 30 Minuten
Überarbeitbarkeit: ca. 60 Minuten
Endfestigkeit: ca. 180 Minuten
Menge: 0,000 m

**02.11 Wandanschluss Eckausbildung**
*** Bedarfsposition ohne GB
Attikaschluss Eckausbildung

Herstellen von Eckausbildungen als
Zulage zu den ausgeschriebenen
Attikaabschlüssen
Menge: 0,000 Stk

**02.12 ALSAN 770 Bewegungsfugenausbildung**
*** Bedarfsposition ohne GB
ALSAN 770
Bewegungsfugenausbildung

Bewegungsfugen wie folgt abdichten:
- Verlegen eines getränkten
Verstärkungsvlieses in Schlaufenform
- Verlegen einer Rundschnur
- ALSAN 074 Spachtel zur
flächenbündigen
Fugenfüllung auftragen
- Aufkleben eines Fugengleitbandes
( b = 10 cm)
- Vorlegen von ALSAN 770
- Verlegen eines Verstärkungsvlieses
( b = 26 cm)
- Sättigung des Vlieses und Vorlegen von
ALSAN 770
- Verlegen eines Verstärkungsvlieses
( b = 35 cm)
- Sättigung des Vlieses mit ALSAN 770
Verbrauch: ca. 5,0 kg/m²
Verarbeitungstemperatur: 5°C bis 30°C
Topfzeit: ca. 15 Minuten
Regenfestigkeit: ca. 30 Minuten
Überarbeitbarkeit: ca. 60 Minuten
Endfestigkeit: ca. 180 Minuten
Menge: 0,000 m

**02.13 ALSAN 970 F Versiegelung**
ALSAN 970 F Versiegelung

Herstellung der farbigen Versiegelung
nach RAL mit ALSAN 970 F
(zweikomponentig) mit einer Fellrolle
oder einem Rakel.
Verbrauch: ca. 0,6-0,8 kg/m²
Verarbeitungstemperatur: 5°C bis 30°C
Topfzeit: ca. 15 Minuten
Regenfestigkeit: ca. 30 Minuten
Überarbeitbarkeit: ca. 60 Minuten
Endfestigkeit: ca. 180 Minuten
Menge: 0,000 m²

### Titel 03 Titel 3: Stundenlohnarbeiten

**03.01 Lohnstunde Dachdeckermeister**
*** Bedarfsposition ohne GB
Lohnstunde Vorarbeiter

Lohnstunde eines Vorarbeiters zum
Nachweis für nicht im Leistungsverzeichnis beschriebene Arbeiten auf
ausdrückliche Anweisung der Bauleitung
oder Bauherrschaft.
Menge: 0,000 Std

**03.02 Lohnstunde Dachdecker-Facharbeiter**
*** Bedarfsposition ohne GB
Lohnstunde Facharbeiter

Lohnstunde eines Facharbeiters
zum Nachweis für nicht im Leistungsverzeichnis beschriebene Arbeiten auf
ausdrückliche Anweisung der Bauleitung
oder Bauherrschaft.
Menge: 0,000 Std

**03.03 Lohnstunde Dachdeckerhelfer**
*** Bedarfsposition ohne GB
Lohnstunde Helfer

Lohnstunde eines Helfers
zum Nachweis für nicht im Leistungsverzeichnis beschriebene Arbeiten auf
ausdrückliche Anweisung der Bauleitung
oder Bauherrschaft.
Menge: 0,000 Std

**03.04 Lohnstunde Auszubildender**
*** Bedarfsposition ohne GB
Lohnstunde Auszubildender

Lohnstunde eines Auszubildenden
zum Nachweis für nicht im Leistungsverzeichnis beschriebene Arbeiten auf
ausdrückliche Anweisung der Bauleitung
oder Bauherrschaft.
Menge: 0,000 Std
